# Vorsatzbalkone
Angebotsaufforderung (GAEB 90, DA83)
Währung: EUR

## Vorsatzbalkone Leichtbau
Datum: 17.07.26

### Bereich 01 Vorsatzbalkone BV Gottschalkstr. 25, 13359 Berlin

*Hinweis*
ERLÄUTERUNG ZUM BAUVORHABEN:

Bauvorhaben: Gottschalkstraße 25, 13359 Berlin

Gewerk: Vorsatzbalkone Leichtbau

Angaben zum Bauwerk:
Mehrfamilienhaus, Baujahr 1910
Vorderhaus mit zwei Seitenflügeln, 5-geschossig, 34
Wohnungen
Traufhöhe: ca.18 m, Satteldach (nicht ausgebaut)

Ausführungsort:
Seitenflügel links, Seitenflügel rechts

Ausführungszeitraum:
09.2026 bis 10.2026
Bauleiter: Alexei Koniaev
E-Mail: alexei.koniaev@covivio.immo

Baubeschreibung allgemein:
Bei dem Objekt Gottschalkstr. 25 handelt es sich um ein
Mehrfamilienhaus, im Ortsteil Mitte, das im Jahre 1910
errichtet  wurde. Der höchstgelegene Aufenthaltsraum
befindet sich im 4. Obergeschoss in einer Höhe von
14,10 m, wodurch  das  Gebäude in die Gebäudeklasse 5
eingestuft wird.

Planung:
Die Balkonanlagen im 1. bis 4. Obergeschoss, die sich
im Innenhof befanden, wurden aufgrund ihres
schlechten baulichen Zustands abgebrochen und werden
zur Verbesserung der Wohnqualitàt als Vorsatzbalkone
neu errichtet. Geplant sind je Seitenflügel vier neue
Vorsatzbalkone, somit insgesamt acht. Ihre  Abmessungen
entsprechen den  Maßen des alten Zustands.

Hinweis Fassadendämmung / Abstandsmontage:
Für die hofseitigigen Fassaden ist eine nachträgliche
Fassadendämmung mit 160 mm WDVS und 20 bis 30mm
Leibungsdämmung an den Fenstern sowie an den
Balkontüren vorgesehen. Die Vorsatzbalkone sind daher
in Abstandsmontage (ca. 200 mm) zu der Bestandsfassade
zu errichten. Die Angaben sind bei der Werkplanung und
bei der Bauausführung zu berücksichtigen.

Hinweis Ortsbegehung:
Eine Ortsbegehung seitens AN ist zwingend vor
Angebotsabgabe zu erfolgen und kann mit der Bauleitung
abgestimmt werden. Die örtlichen Gegebenheiten sind bei
der Kalkulation zu berücksichtigen.

Terminplan Bauablauf:

*Hinweis*
Fotos

Außenansicht Hoffassaden

Ansicht Hoffassade Seitenflügel 1

Ansicht Hoffassade Seitenflügel 2

Ansicht Hoffassade Vorderhaus, mit Durchfahrt

Ansicht Innenhof, Seitenflügel 2

*Hinweis*
Plandarstellungen

Grundriss Erdgeschoss, Bestand

Ansicht Hofseite, Bestand vor Rückbau alter Balkone

Grundriss 1.OG -4OG, Planung Neuerrichtung der Balkone

Schnitt Vorderhaus/ Ansicht Seitenflügel 1, Planung

*Hinweis*
A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Möbel und sonstiges Mietereigentum, Bodenflächen und
angrenzende Bauteile etc. im Bereich der auszuführenden
Arbeiten sind durch Folie, evtl. Schaltafeln oder
Ähnliches zu schützen.

A3) PREISE

Soweit und sobald Überschreitungen absehbar sind, ist
hierüber der Abteilung Einkauf des AG ein schriftliches
Angebot einzureichen und eine gesonderte Vereinbarung
zu treffen.

In den Einheitspreisen sind sämtliche Kosten, wie
Lohn-, Material- und Nebenkosten enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

#### Abschnitt 01.01 Baustelleneinrichtung

**01.01.0010 WC-Kabine**
WC-Kabine für die Dauer der Arbeiten liefern,
aufstellen,
vorhalten und nach Abschluß aller Arbeiten
abtransportieren.
Fabrikat: Dixie o.ä.
Menge: 1,000 psch

**01.01.0020 Einrichten der Baustelle**
Einrichten der Baustelle für alle im
Leistungsverzeichnis angegebenen Leistungen, sowie das
Herrichten eines gesicherten Materiallagerplatzes.

Nach Abschluss der Arbeiten sind alle Materialien zu
beräumen
und die Baustelle im vorgefundenen Zustand zu
verlassen.
Menge: 1,000 psch

**01.01.0030 Baustrom- und Bauwasserversorgung**
Einrichten und Vorhalten von Baustrom- und
Bauwasseranschlüssen, einschl. aller dazugehörenden
Leistungen. Die Stromversorgung ist nach den geltenden
VDE-Vorschriften zu errichten und in ihrem Umfang so
auszulegen, dass Sie während der gesamten Dauer der
Arbeiten ausreichend ist.

Nach Fertigstellung der Arbeiten und Freigabe durch die
Bauleitung sind die Anschlüsse durch den AN
ordnungsgemäß zurückzubauen.
Menge: 1,000 psch

#### Abschnitt 01.02 Balkonanlagen

**01.02.0010 Prüffähige Statik inkl. Standsicherheitsnachweis**
Erstellen der Standsicherheitsnachweise unmittelbar
nach Auftragserteilung:
Ermittlung und Dokumentation der vorhandenen
Konstruktion des Gebäudes, der Baustoffe und deren
statisch relevanten Werte sowie die Erstellung der
bauantragsgerechten Statik zur Vorlage beim AG.
Die Dokumentation ist Bestandteil der statischen
Berechnung.
Die Statik umfasst folgende Anforderungen:

1. Übereinstimmung mit den gültigen Eurocodes DIN EN
1990 bis DIN EN 1999, einschließlich der Nationalen
Anhänge (NA-D) in der jeweils gültigen Fassung, sowie
unter Berücksichtigung aller einschlägigen
bauaufsichtlich eingeführten technischen
Baubestimmungen

2. Dübellasten der Wandverankerung aus
Horizontallasten. ggf. Vertikallasten sind inklusive
eventueller Versatzlasten nachzuweisen.

3. Dübelauswahl ist für verschiedene Gebäudearten und
Wandaufbauten nachzuweisen

4. Nachweis der Verankerung der Geländerpfosten

5. Nachweis der reduzierten Schweißnahtspannungen bei
geschweißten Konstruktionen

6. Für die ausgeschriebenen Umwehrungen ist ein
prüffähiger Standsicherheitsnachweis vorzulegen.
Desweiteren ist die Gebrauchtauglichkeit der
linienförmig gelagerten Glasfüllungen als
absturzsichernde Verglasung unter allen Lastfällen
nachzuweisen.
Bei den rechnerischen nachweisen sind alle für die
Verglasungen und für die Halterungen wesentlichen
einflüsse durch hinreichend genaue Rechenmodelle zu
erfassen. Pro Feld ist ein Blumenkasten vorgesehn.
Diese Lasten sind statisch entsprechend zu
berücksichtigen.

Die o.a. prüffähigen Unterlagen sind dem Prüfingenieur
und dem Bauleiter 14 Tage nach Beauftragung vorzulegen.
Menge: 1,000 psch

**01.02.0020 Baugrundgutachten**
Einholen / Erstellen eines Baugrundgutachtens in
erforderlichem Umfang zur Festlegung der Gründung der
Vorsatzbalkone, einschließlich Baugrundaufschlüsse im
Bereich der Fundamentstandorte, Ermittlung der
maßgebenden Bodenkennwerte sowie Gründungsempfehlung
(z. B. Einzelfundamente) und Angaben zu Tragfähigkeit
und Setzungsverhalten.

Ausführung nach DIN EN 1997 (Eurocode 7) mit Nationalem
Anhang sowie DIN 1054 und DIN 4020 in der jeweils
gültigen Fassung.
Menge: 1,000 psch

**01.02.0030 Werkplanung und Systemzeichnungen**
Erstellung der vollständigen und prüffähigen Werk- und
Montageplanung für die Vorsatzbalkonanlage
einschließlich aller erforderlichen System-, Detail-
und Ausführungszeichnungen, geeignet zur Vorlage beim
Bauamt.

Erstellung von:
Systemzeichnungen der Balkonkonstruktion
Detailzeichnungen für Anschlüsse, insbesondere an den
Bestand
Fundament- und Verankerungsdetails
Darstellung aller relevanten Maße, Höhen, Achsen und
Einbauteile
Planung in einer Form, die für Genehmigungs- bzw.
Anzeigeverfahren beim Bauamt geeignet ist
Durchführung erforderlicher Prüfläufe
Einarbeitung von Prüfanmerkungen sowie erforderliche
Überarbeitungen/Anpassungen der Planung
Abstimmung mit Tragwerksplanung und angrenzenden
Gewerken
Berücksichtigung von Fertigungs- und Montagebelangen
Menge: 1,000 psch

**01.02.0040 Zugversuche / Prüfung der vorhandenen Baukonstruktion**
*** Bedarfsposition ohne GB
Vor der Anfertigung der Deckenauflagerkonsolen ist die
vorhandene Baukonstruktion auf Übereinstimmung mit der
geprüften statischen Berechnung, und insbesondere auf
Übereinstimmung mit den angenommenen Baustoffgüten
u.a. zu prüfen.
Das Prüfergebnis ist zu dokumentieren und dem
Prüfstatiker vor der ersten Baustellenkontrolle
zur Freigabe vorzulegen.

Alle Befestigungen der Konsolauflager sind mit dem
Fachberater des Dübelherstellers durch Ausziehversuche
zu prüfen und zu dokumentieren.

Das Prüfergebnis ist vor Montage der Platten dem
Prüfstatiker
zur Freigabe vorzulegen.

Die geprüfte Dokumentation ist der abschließenden
Bescheinigung der Standsicherheit hinzuzufügen.
Menge: 1,000 psch

**01.02.0050 Balkontür-Sicherung**
*** Bedarfsposition ohne GB
Menge: 8,000 Stck

**01.02.0060 Einzelbalkon innerhalb Balkonanlage (1.OG bis 4.OG)**
Herstellen, liefern und montieren eines rechteckigen
Vorsatzbalkons als Bestandteil einer mehrgeschossigen,
vorgeständerten Balkonanlage, einschließlich aller zur
betriebsfertigen Herstellung erforderlichen
Nebenleistungen, Befestigungs- und Verbindungsmitteln.

Konstruktion:
Vorgeständerte Vorsatzbalkonbalkonstruktion mit
vertikaler Lastabtragung über Stützen und Fundamente
sowie mit horizontaler Aussteifung über konstruktiv
erforderliche Wandanschlüsse, Konsolen, Aussteifungs-
und Verankerungselemente gemäß statischer Berechnung.

Der Balkon ist Bestandteil einer Balkonanlage mit
jeweils 4 übereinander angeordneten Balkonen.

Anzahl der Stützen nach Wahl des Bieters gem. dem
angebotenen System:

4-Stützen-Konstruktion

gewählte Konstruktion:.................

Abmessungen:
Einzelgöße: B x T = bis ca. 2,50 m x 1,30 m
2 Stränge a 4 Balkone = 8 Stück
Das EG wird überbaut.
Systembedingt sind Abweichungen in der Tiefe oder
Breite im Angebot aufzuzeigen:

angebotene Tiefe:...............
angebotene Breite:..............

Hinweis: Die Nutzfläche eines Einzelbalkons darf 4,00
m² zzgl. Distanzblech nicht übersteigen!

Material:
Tragkonstruktion aus Aluminium, nach Wahl des Bieters.

Korrosionsschutz entsprechend dem gewählten System.
Aluminiumbauteile pulverbeschichtet.
Farbe nach Wahl des AG
Sämtliche Vebindungsmittel, Schrauben, Muttern,
Unterlegscheiben und Befestigungselemenete in
korrosionsbeständiger Ausführung aus nichtrostendem
Stahl.

Die Querschnitte und Materialdicke der Stützen und
Konsolen ist vor Angebotsabgabe vom AN zu ermitteln und
entsprechend in den E.P. einzukalkulieren.

Das angebotene Material sowie das Konstruktionssytem
sind mit Angebotsabgabe zu bennenen:

angebotenes Material: ..............

Balkonbelag:
Balkonbelag aus WPC-Dielen einschließlich erfordrlicher
Unterkonstruktion.
rutschhemmend mind. R10
UV-beständig
geignet für dauerhafte Außenbewitterung
verdeckte oder systemkonforme Befestigung
revisionierbar
Farbe nach Wahl des AG

Die Konstruktion ist so auszubilden, dass ein späterer
Austausch des Belages ohne Eingriff in die
Tragkonstruktion möglich bleibt.

Unterseite:
Offene Standardausführung. Die Konstruktion ist so
auszubilden, dass Niederschlagswasser schadlos (vom
Gebäude weg) abgeführt wird und keine
Wasseransammlungen entstehen.

Entwässerung:
Kontrollierte Ableitung des Niederschlagswassers über
ein in die Balkonkonstruktion integriertes
Entwässerungssystem.

Die Entwässerung ist innerhalb der Balkonkonstruktion
bzw. der Balkonunterseite verdeckt zu führen.

Einschließlich Sammelrinnen, Abläufen,
Verbindungsleitungen, Gefälleausbildung, und sämtlicher
zur ordnungsgemäßen Ableitung erforderlicher Bauteile,
Anschlüsse und Befestigungen. Ausführung entsprechend
dem angebotenen System.

Das Niederschlagswasser ist bis Oberkante Gelände (bsp.
an einer Balkonstütze) bzw. bis zum Übergabepunkt des
Anschlusses an die Grundstücksentwässerung im Bestand
zu führen.

Gründung / Fundamente:
Die Balkonstützen stehen auf herzustellenden
Fundamenten gem. Statik und Bodenverhältnissen.

Zur Vermeidung von Frostschäden an den Stützen ist der
Stützenfuß so auszubilden, dass etwaig eingedrungenes
Wasser einwandfrei ablaufen kann. Sämtliche
Befestigungsmittel sind in Edelstahl auszuführen.

Die Abrechnung erfolgt je Stück Einzelbalkon.
Menge: 8,000 Stck

**01.02.0070 wie Vor-, jedoch als 2-Stützen-Konstruktion**
*** Bedarfsposition ohne GB
Herstellung, Lieferung und Montage der oben
beschribenen Balkonkonstruktion, jedoch

als 2-Stützen-Konstruktion
Menge: 8,000 Stck

**01.02.0080 wie Vor-, jedoch als feuerverzinkte Stahlkonstruktion**
*** Bedarfsposition ohne GB
wie Vorposition, jedoch als feuerverzinkte
Stahlkonstruktion
Menge: 8,000 Stck

**01.02.0090 wie Vor-, jedoch als Edelstahlkonstruktion**
*** Bedarfsposition ohne GB
wie Vorposition, jedoch als Edelstahlkonstruktion
Menge: 8,000 Stck

**01.02.0100 Zulage Sonderwandhalter**
*** Bedarfsposition ohne GB
Als Zulage der Vorposition:
Fertigung, Lieferung und Montage von Sonderwandhaltern
an Stelle der Stützen im Bereich der Kellertrennwände
mittels Schweißkonstruktion im Deckenbereich befestigt.
Ausführung und Befestigung entsprechend Statik.
Die Stütze entfällt.
Menge: 1,000 Stck

**01.02.0110 Zulage Abstandsmontage, horizontale Blechabdeckung**
Zulage zu der oben beschriebenen
Konstruktionsausbildung der Vorstzbalkone, jedoch in
Abstandsmontage zu der bestehenden Außenwand für den
nachträglichen Einbau einer Wärmedämmung an der Fassade

Herstellung, Lieferung und Montage eines trittfesten
Aluminium-Riffelbleches in horizontalen Bereichen von
Balkonaustritten zwecks Überbrückung eines Abstands von
ca. 200 mm zur Bestandsfassade, inkl. ellen
erforderlichen Anschlüssen und Nebenarbeiten.

Die Konstruktion ist so zu gestalten, dass die
Überbrückung für das später anzubringende WDVS ohne
größeren Aufwand rückgebaut werden kann.
Menge: 8,000 Stck

**01.02.0120 Zulage für Abstandsmontage, vertikale Blechabdeckung**
Zulage wie in Vorposition beschrieben,
jedoch in vertikalen Bereichen zwischen Brüstung und
Bestandsfassade, jeweils an den seitlichen Rändern der
Balkone inkl. ellen erforderlichen Anschlüssen und
Nebenarbeiten.

Ausführung in Aluminiumblech bzw. systemkonform zu
gewählter Balkonkonstruktion.
Menge: 16,000 Stck

**01.02.0130 Balkonaustritte**
Balkonaustritte aus gekantetem Aluminium-Riffelblech,
fachgerecht am Blendrahmen der Balkontür und dem
Abstandsblech befestigt. Die Anschlüsse sind
schlagregendicht auszuführen.

Fertigung, Lieferung und Montage
Menge: 8,000 Stck

**01.02.0140 Zulage geschlossene Unterseite mit Glattblech**
Zulage zu der zuvor beschriebenen Konstruktion der
Balkonunterseiten.

Herstellen, liefern und montieren einer geschlossenen
Balkonunterseite mittels Aluminium- oder
Stahlblechkassette, nach Wahl des Bieters,
systemkonform zu der gewählten Konstruktionsart.

Ausführung einschließlich:

Unterkonstruktion
Befestigungsmittel
Revisionsmöglichkeit
Integration in das Entwässerungssystem
Oberflächenbeschichtung entsprechend gewähltem
Balkonsystem

Die Unterseite ist ebenflächig auszuführen. Farbe nach
Wahl des AG.

Abrechnung je Stück
Menge: 8,000 Stck

**01.02.0150 Zulage Balkonbelag Keramik**
*** Bedarfsposition ohne GB
Zulage zu der zuvor beschriebenen Konstruktionsart des
Balkonbodenbelags.

Ausführung mit keramischen Terrassenplatten anstelle
des WPC-Belages.

Ausführung einschließlich:

Plattenbelag
Unterkonstruktion
Stelzlager
Randabschlüsse
Befestigungen
Rutschhemmung mind. R10

Plattenformat und Farbe nach Wahl des AG

Abrechung je Stück Einzelbalkon
Menge: 8,000 Stck

**01.02.0160 Zulage Balkonbelag Lärche**
*** Bedarfsposition ohne GB
Zulage zu der zuvor beschriebenen Konstruktionsart des
Balkonbodenbelags.

Ausführung mit Terrassendielen aus Lärchenholz anstelle
des ausgeschriebenen WPC-Belages

Ausführung einschließlich:

Dielenbelag
Unterkonstruktion
Befestigungsmittel
Randabschlüsse
Rutschhemmung mind. R10

Verlegung gemäß Herstelerangaben.

Abrechnung je Stück Einzelbalkon.
Menge: 8,000 Stck

**01.02.0170 Zulage Balkonbelag Aluminium-Quintettrost / Tränen-Dielen**
*** Bedarfsposition ohne GB
Zulage zu der zuvor beschriebenen Konstruktionsart des
Balkonbodenbelags.

Ausführung mit Aluminium-Quintettrost / Tränen-dielen
anstelle des ausgeschriebenen WPC-Belages

Ausführung einschließlich:

Unterkonstruktion
Befestigungsmittel
Randabschlüsse
Rutschhemmung mind. R10

Verlegung gemäß Herstelerangaben.

Abrechnung je Stück Einzelbalkon.
Menge: 8,000 Stck

**01.02.0180 Geländer mit VSG - Füllung**
Geländer mit VSG-Glasfüllung

Herstellen, liefern und montieren eines
absurzsichernden Brüstungsgeländers für die
Vorsatzbalkone.

Geländerkonstruktion
bestehend aus:

Geländerpfosten
Handlauf d = 50 mm
Ober- und Untergurt
Befestigungskonstruktion
Verbindungsmitte
Material: Stahl, feuerverzinkt oder Aluminium,
pulverbeschichtet, systemkonform zur gewählten
Balkonkonstruktionl

Geländerfüllung
bestehend aus:

Verbundsicherheitsglas (VSG), klar

Ausführung:

linienförmig gelagert
allseitig eingefasst
absturssichernde Verglasung
Kanten bearbeitet

Geländerkonstruktion einschließlich sämtlicher
Befestigungen, Anschlüssen und statisch erforderlichen
Nachweisen.
Ausführung entsprechend allen geltenden Normen und
bauaufsichtlichen Anforderungen für absturzsichernde
Verglasungen.

Farbe der Metallbauteile nach Wahl des AG

Abmessungen:
je Balkon: ca. 1,50 + 1,50 + 2,50 = 5,50 lfm
Geländerhöhe:
h= 100 cm ü. OK Balkonboden, bei Absturzhöhen < 12 m
h = 110 cm ü.OK Balkonfertigboden, bei Absturzhöhen >
12 m

Der Zwischengurt ist zwischen den Stützen und mit deren
Aussenkante bündig anzuordnen und dient der Aufnahme
der Lasten aus den Blumenkastenhaltern.

Achtung: Die Konstruktion ist so zu gestalten, dass die
Überbrückung für das später anzubringende WDVS ohne
größeren Aufwand rückgebaut werden kann!
Menge: 45,000 lfm

**01.02.0190 wie Vor-, jedoch mit VSG, satiniert**
*** Bedarfsposition ohne GB
Herstellen, liefern und montieren der in der
Vorposition beschriebenen Geländerkonstruktion,

jedoch Ausführung der Brüstungsfüllung mit VSG,
satiniert.
Menge: 45,000 lfm

**01.02.0200 wie Vor-, jedoch mit HPL-Platten**
*** Bedarfsposition ohne GB
Herstellen, liefern und montieren der in der
Vorposition beschriebenen Geländerkonstruktion,

jedoch Ausführung der Brüstungsfüllung mit
HPL-Fassadenplatten.

UV-beständig
schlagfest
witterungsbeständig
feuchtebeständig
umlaufend eingefasst

Farbe nach Wahl des AG.
Menge: 45,000 lfm

**01.02.0210 wie Vor-, jedoch mit Metall-Platten**
*** Bedarfsposition ohne GB
Herstellen, liefern und montieren der in der
Vorposition beschriebenen Geländerkonstruktion,

jedoch Ausführung der Brüstungsfüllung mit
Aluminium-Fassadenplatten.

beidseitig beschichtete Verbundplatte
witterungsbeständig
UV-beständig
umlaufend eingefasst
Menge: 45,000 lfm

**01.02.0220 wie Vor-, jedoch mit Metall-Lochblech**
*** Bedarfsposition ohne GB
Herstellen, liefern und montieren der in der
Vorposition beschriebenen Geländerkonstruktion,

jedoch Ausführung der Brüstungsfüllung mit perforiertem
Aluminium- oder Stahlblech.

Lochbild nach Systemvorschlag des Bieters.

witterungsbeständig
UV-beständig
umlaufend eingefasst
Menge: 45,000 lfm

**01.02.0230 wie Vor-, jedoch mit Metall-Stabfüllung**
*** Bedarfsposition ohne GB
Herstellen, liefern und montieren der in der
Vorposition beschriebenen Geländerkonstruktion,

jedoch Ausführung der Geländerfüllung mit vertikalen
Rund- oder Flachstäben aus Metall..

Anordnung:
vertikal
Abstände gem. DIN
sicher gegen Durchfallen / Überklettern

Metallbauteile in Aluminium oder Stahl entsprechend
gewählter Balkonkonstruktion. Farbe nach Wahl des AG.
Menge: 45,000 lfm

**01.02.0240 Zulage Sicht- und Windschutzelement**
*** Bedarfsposition ohne GB
Herstellung, Lieferung und Montage von Sicht- und
Windschutzelementen, als Zulage zu der zuvor
beschriebenen Geländerkonstruktion, bestehend aus:

Acryl-Strukturglas
transparent
umlaufende Einfassung in Aluminium-Formprofil und
Gummikeder

Einbau an allen seitlichen Brüstungsplatten, von oben
aufgesetzt. Höhe bis ca. 2,5 m ü. OK Balkonfertigboden.
Menge: 1,000 lfm

**01.02.0250 Blumenkastenhalter**
Herstellung, Lieferung und Montage von
Blumenkastenhaltern zur Befestigung am Geländer.
Übergabe an
die Mieter einschl. schriftlicher Bestätigung ( Vorlage
beim AG). Die Blumenkastenhalter sind im Material der
Geländerkonstruktion herzustellen.
Ein Abstützen der Halter gegen die Scheibe bzw. gegen
deren Halter ist konstruktiv auszuschließen.

Befestigung ohne Beeinträchtigung der Tragfähigkeit des
Geländers.

Pro lfm Geländer sind 2 Blumenkastenhalter
erforderlich.
Menge: 90,000 Stck

**01.02.0260 Anschluss an vorhandenes Entwässerungssystem**
*** Bedarfsposition ohne GB
Anschluss der in den Balkonanlagen integrierten
Niederschlagsentwässerung an die vorhandene Gebäude-
oder
Grundstücksentwässerung.

Einschließlich:

Fallleitungen
Formstücke
Anschlussstücke
Rohrhalterungen
Abdichtungen
Anpassungen an bestehende Leitungen

Die Leitungsführung ist auf die örtlichen Gegebenheiten
abzustimmen

Rohrmaterial und Nennweiten entsprechend dem
angebotenen
Entwässerungssystem.

Abrechnung je Fallleitung
Menge: 2,000 Stck

**01.02.0270 Fundamente, Gründung bis 0,90 m**
Die Stützenfundamente sind gemäß Statik und gemäß den
Bodenverhältnissen herzustellen. Bei der Kalkulation
ist von einer Fundamenttiefe von 0,90 m und einer
Aufstandsbemessung von 50 cm x 50 cm auszugehen.

Um eine Überprüfung der Bodenklasse in Fundamenttiefe
zu ermöglichen, ist spätestens 5 Tage vor Beginn der
Ausschachtungsarbeiten der Bauleiter und / oder der
Prüfingenieur über Beginn und voraussichtliche Dauer
dieser Arbeiten zu informieren.

Preis je Stützenpunktfundament.
Menge: 8,000 Stck

**01.02.0280 Fundamente, Zulage Tiefergründung bis 1,50 m**
*** Bedarfsposition ohne GB
Zulage für Tiefergründung der Fundamente bis 1,50 m
bsp. im Bereich von aufgefüllten Böden.

Preis je Stützenpunktfundament.
Menge: 8,000 Stck

**01.02.0290 Fundamente, Zulage Tiefergründung bis 2,00 m**
*** Bedarfsposition ohne GB
Zulage für Tiefergründung der Fundamente bis 2,00 m
bsp. im Bereich von aufgefüllten Böden.

Preis je Stützenpunktfundament.
Menge: 8,000 Stck

#### Abschnitt 01.03 Gerüstarbeiten

**01.03.0010 Gerüstturm mit Leitergang**
Herstellung, Vorhaltung, Umsetzung und Rückbau eines
Montagegerüstes für die Errichtung der ausgeschriebenen
Vorsatzbalkonanlagen.

Ausführung als Gerüstturm bzw. Fassadengerüst mit
integrierten Zugängen entsprechend den Anforderungen
der
Montagearbeiten.

Einschließlich:

An- und Abtransport
Aufbau
Vorhaltung für die gesamte Dauer der eigenen Arbeiten
erforderliche Verankerungen
Schutzmaßnahmen
Umsetzen innerhalb der Baustelle /
Abbau
Beräumung

Das Gerüst ist entsprechend den geltenden
arbeitsschutzrechtlichen Vorschriften sowie den
anerkannten Regeln der Technik auszuführen.

Gerüstabmessungen nach Erfordernis des angebotenen
Systems.

Abrechnung je Gerüstturm StückWochen
Menge: 16,000 StWo

**01.03.0020 Vorhaltung**
*** Bedarfsposition ohne GB
Vorhaltung für das in der Vorposition beschriebenen
Gerüstturm über den
Menge: 1,000 StWo

#### Abschnitt 01.04 Lohnarbeiten

*Hinweis*
LOHNARBEITEN
============

Für unvorhersehbare Arbeiten zum Nachweis auf Anordnung
der Bauleitung.

Die Arbeitsnachweise sind der Bauleitung innerhalb von
2 Werktagen zur Anerkennung vorzulegen.

Verspätet vorgelegte Nachweise werden
nicht anerkannt.

**01.04.0010 Facharbeiterstunden**
Stundenarbeiten nach Anweisung der Bauleitung,
hier: Facharbeiterstunden
Menge: 10,000 Std

**01.04.0020 Hilfsarbeiterstunden**
wie Vor-, jedoch für Hilfskräfte.
Menge: 10,000 Std

USt %: 19,00
